# Gubelas_Magdeburg_FTB_GWMO
Angebotsaufforderung (GAEB DA XML 3.3, DA83)
Projekt: _001
Währung: EUR
Erstellt mit: GXML Toolbox V3.3 R20230829, iTWO_64 V24.0.454, 28.07.2026

## _001 Gubelas_Magdeburg_FTB_GWMO
Datum: 28.07.2026

### Bereich 1 Fachtechnische Begleitung und Durchführung des Grund- und Oberflächenwassermonitorings

#### Abschnitt 1.1 Übergreifende Leistungen

##### Unterabschnitt 1.1.1 Einarbeitung

**1.1.1.10 Einarbeitung**
*** Pauschalposition
Einarbeitung in das Projekt mithilfe der laut Leistungsbeschreibung zur Verfügung gestellten
Unterlagen. (siehe Kap. 7.1.1 der LB)

Angabe des kalkulierten Zeitaufwandes in Stunden, einzutragen durch den Bieter:

Projektleiter:  ................................. h

Projektbearbeiter:  .................................. h

Technischer Mitarbeiter:  .................................. h
Menge: 1,000 psch

#### Abschnitt 1.2 Fachtechnische Begleitung Monitoring

##### Unterabschnitt 1.2.1 Arbeits- und Sicherheitsplan

**1.2.1.10 Erstellung Arbeits- und Sicherheitsplan**
Es ist ein Arbeits- und Sicherheitsplanes nach DGUV-Regel 101-004 (Beispiel siehe Anlage 4) zu erstellen. Dieser Plan hat sämtliche am Standort im Rahmen der Projektbearbeitung zu erbringenden Tätigkeiten zu berücksichtigen (Durchführung des Grundwassermonitorings).
Angabe des kalkulierten Zeitaufwandes in Stunden, einzutragen durch den Bieter:

Projektleiter:  ................................. h

Projektbearbeiter:  .................................. h

Technischer Mitarbeiter:  .................................. h

Der Entwurf des A+S-Plans soll spätestens 4 Wochen nach Beauftragung dem AG zur Prüfung übergeben werden
Der durch den AG abgenommene Arbeits- und Sicherheitsplan soll spätestens zur Ausführung der Monitorings 2026 vorliegen.
Menge: 1,000 St

##### Unterabschnitt 1.2.2 Erstellung Jahresbericht

**1.2.2.10 Erstellung Jahresbericht 2026 und 2027**
Dokumentation der ausgeführten Arbeiten des Herbstmonitorings (Probenahmeprotokolle, Protokoll der Stichtagsmessung, Laborberichte), Hydroisohypsenplan, Isokonzenplänes (digital,) inkl. Plausibilitätsprüfung der Ergebnisse gem. LB Pos. 7.1.5

Übergabe eines Arbeitsplan im Entwurf als Anlage zum Jahresbericht bestehend aus einer Liste für die STM und einem Beprobungsplan mit Bezeichnung der Messstellen und Probenahmereihenfolge gem. den Vorgaben der LB

Angabe des kalkulierten Zeitaufwandes in Stunden, einzutragen durch den Bieter:

Projektleiter:  ................................. h

Projektbearbeiter:  .................................. h

Technischer Mitarbeiter:  .................................. h

Leistungszeitraum: 2026 und 2027
Menge: 2,000 St

**1.2.2.20 Optional: Erstellung Jahresbericht 2028**
*** Bedarfsposition mit GB
analog zu Pos. 1.2.2.10 für 2028
Menge: 1,000 St

**1.2.2.30 Erstellung Jahresbericht 2029**
analog zu Pos. 1.2.2.10 für 2029
Menge: 1,000 St

**1.2.2.40 Optional: Erstellung Jahresbericht 2030**
*** Bedarfsposition mit GB
analog zu Pos. 1.2.2.10 für 2030
Menge: 1,000 St

**1.2.2.50 Erstellung Jahresbericht 2031**
analog zu Pos. 1.2.2.10 für 2031
Menge: 1,000 St

##### Unterabschnitt 1.2.3 Vorbereitung, Protokollierung, Beratungen

*Hinweis*
Vorbereitung von Vorort Terminen mit dem AG
und Behörden sowie Protokollierung der Vorort Termine und Beratungen;

Beratungen nach Bedarf(siehe auch Kap. 7.1.3 der LB) zu kalkulieren inkl. An.-und Abfahrt, Vorbereitung und Nachbereitung (Protokollierung; Abstimmung Protokoll, endredaktionelle
Ausfertigung und digitaler Versand); bis zu 2 h vor Ort; darüber hinausgehende zeitliche Aufwendungen vor Ort werden zusätzlich auf Nachweis über Pos. 1.2.4 vergütet)

**1.2.3.10 Videokonferenz**
*** Bedarfsposition mit GB
Menge: 2,000 St

**1.2.3.20 Magdeburg**
*** Bedarfsposition mit GB
Menge: 1,000 St

**1.2.3.30 Wolfen**
*** Bedarfsposition mit GB
Menge: 1,000 St

##### Unterabschnitt 1.2.4 Stundensätze für Leistungen nach gesonderter Beauftragung durch den AG

**1.2.4.10 Projektleiter 2026 und 2027**
Für die Jahre 2026 und 2027
Menge: 5,000 h

**1.2.4.20 Optional: Projektleiter 2028**
*** Bedarfsposition mit GB
Menge: 2,000 h

**1.2.4.30 Projektleiter 2029**
Menge: 2,000 h

**1.2.4.40 Optional: Projektleiter 2030**
*** Bedarfsposition mit GB
Menge: 2,000 h

**1.2.4.50 Projektleiter 2031**
Menge: 2,000 h

**1.2.4.60 Projektingenieur 2026 und 2027**
Für die Jahre 2026 und 2027
Menge: 15,000 h

**1.2.4.70 Optional: Projektingenieur 2028**
*** Bedarfsposition mit GB
Für die Jahre 2028
Menge: 7,000 h

**1.2.4.80 Projektingenieur 2029**
Menge: 7,000 h

**1.2.4.90 Optional: Projektingenieur 2030**
*** Bedarfsposition mit GB
Menge: 7,000 h

**1.2.4.100 Projektingenieur 2031**
Menge: 7,000 h

**1.2.4.110 Technischer Mitarbeiter 2026 und 2027**
Für die Jahre 2026 und 2027
Menge: 5,000 h

**1.2.4.120 Optional: Technischer Mitarbeiter 2028**
*** Bedarfsposition mit GB
Für die Jahre 2028
Menge: 2,000 h

**1.2.4.130 Technischer Mitarbeiter 2029**
Menge: 2,000 h

**1.2.4.140 Optional: Technischer Mitarbeiter 2030**
*** Bedarfsposition mit GB
Menge: 2,000 h

**1.2.4.150 Technischer Mitarbeiter 2031**
Menge: 2,000 h

#### Abschnitt 1.3 Durchführung Grund- und Oberflächenwassermonitoring

##### Unterabschnitt 1.3.1 Arbeitsschutz

**1.3.1.10 Arbeitsschutzausrüstung 2026 und 2027**
1. Aufwendungen für Arbeits- und Gesundheitsschutz
(inkl. arbeitsmedizinische Untersuchungen) für Arbeiten in kontaminierten Bereichen inkl. aller Verbrauchsmittel sowie der Entsorgung der gebrauchten Arbeitsschutzmittel.
inkl. der messtechnischen Überwachung zur
sicheren Durchführung der Arbeiten

2. Aufwendungen für Standortbelehrungen
Abrechnung erfolgt als Jahrespauschale

Leistungszeitraum: 2026 und 2027
Menge: 2,000 St

**1.3.1.20 Optional: Arbeitsschutzausrüstung 2028**
*** Bedarfsposition mit GB
analog zu Pos. 1.3.1.10 für 2028
Menge: 1,000 St

**1.3.1.30 Arbeitsschutzausrüstung 2029**
analog zu Pos. 1.3.1.10 für 2029
Menge: 1,000 St

**1.3.1.40 Optional: Arbeitsschutzausrüstung 2030**
*** Bedarfsposition mit GB
analog zu Pos. 1.3.1.10 für 2030
Menge: 1,000 St

**1.3.1.50 Arbeitsschutzausrüstung 2031**
analog zu Pos. 1.3.1.10 für 2031
Menge: 1,000 St

##### Unterabschnitt 1.3.2 Stichtagsmessung

*Hinweis*
Im Rahmen der Maßnahme sind regelmäßige
Stichtagsmessungen jährlich durchzuführen. Es sind in der Regel zwischen 25-30 GWM zu messen. Die Abrechnung erfolgt auf Nachweis.

Die Durchführung der Arbeiten erfolgt grundsätzlich an
einem Tag und ist tabellarisch nach Vorgabe der Spalten und Bezeichnung der GWM zu dokumentieren.

Der genaue Inhalt der Dokumentation sowie die
Anforderungen zur qualitativ hochwertigen Umsetzung der
Messungen sind der Leistungsbeschreibung zu entnehmen.
Messungen erfolgen mit einem Lichtlot.
Darüber hinaus soll für alle in die STM einbezogenen GWM eine innere und äußere Zustandskontrolle erfolgen und protokolliert werden.

**1.3.2.10 Stichtagsmessung von Grundwassermessstellen 2026 und 2027**
Durchführung der Stichtagsmessungen inkl. An-/ Abfahrt, Vor-halten, Umsetzen und Reinigung der Messtechnik

Digitale tabellarische Dokumentation der
gemessenen Werte in vorgegebener Form
(Protokollierung je Messstelle mit Angabe
Messstellenbezeichnung, Messdatum, Lagedaten,
Gelandehöhe, Messpunkthöhe, Messwert bezogen auf
Messpunkthöhe absolut und relativ, Besonderheiten),
Umsetzen, Abbau und Reinigung der Messtechnik sowie
Übergabe der Ergebnisse an den AG gemäß den Angaben in Kap. 8 der Leistungsbeschreibung

Es werden sowohl die Rohdaten als auch die
umgerechneten Daten (Bezug auf mNHN) übergeben.

Stichtagsmessung für 2026 und 2027
Menge: 52,000 St

**1.3.2.20 Optional: Stichtagsmessung von Grundwassermessstellen 2028**
*** Bedarfsposition mit GB
analog zu Pos. 1.3.2.10 für 2028
Menge: 26,000 St

**1.3.2.30 Stichtagsmessung von Grundwassermessstellen 2029**
analog zu Pos. 1.3.2.10 für 2029
Menge: 26,000 St

**1.3.2.40 Optional: Stichtagsmessung von Grundwassermessstellen 2030**
*** Bedarfsposition mit GB
analog zu Pos. 1.3.2.10 für 2030
Menge: 26,000 St

**1.3.2.50 Stichtagsmessung von Grundwassermessstellen 2031**
analog zu Pos. 1.3.2.10 für 2031
Menge: 26,000 St

##### Unterabschnitt 1.3.3 Probenahme

*Hinweis*
Die Überwachung der Grundwasserbeschaffenheit erfolgt im
Rahmen des Monitorings.

Die Auswahl der GWM erfolgt gemäß des bestätigten Arbeitsplans..
Übergeben werden gleichfalls die Kenndaten zur Probenahme
(Einbauteufe der Pumpe, Festlegung des Austauschkriteriums, Vorgabe zur Förderrate) .

Die Probenahme ist in Protokollen zu dokumentieren.Die Datenaufzeichnung erfolgt in den abgestimmten WebGIS-Formaten und ist weiter zu führen.
Die Beprobung erfolgt durch eine Untersuchungsstelle, welche für die Probenahme und die analytischen Untersuchungen nach DIN EN ISO/IEC 17025 akkreditiert ist.
Die entsprechenden Nachweise sind dem Angebot beizufügen.
Die Proben werden bei ununterbrochener Kühlkette unverzüglich ins Labor transportiert.

In die Positionen für die Probenahmen sind alle Aufwendungen
für eine fachgerechte Probenahme einzukalkulieren. Dazu gehören die Bereitstellung, Wartung und Reinigung der entsprechenden Probenahmegeräte und Probenahmegefäße sowie ggf. notwendige Probenkonservierungen. Die Vorgaben zu den Probenahmen und Kalkulationsrandbedingungen sind
in Kap. 7.2.2 der LB dargestellt.
Die gehobenen Vorlaufvolumina sind zu sammeln, über einen Aktivkohlefilter zu reinigen und anschließend in einen Kanal im Walmbergweg einzuleiten..

**1.3.3.10 An- und Abtransport PN-Technik und Personal 2026 und 2027**
An- und Abtransport der Pumpeinrichtung und Personal zur Durchführung von Grundwasserprobenahme einschließlich betriebsbereites Einrichten am ersten PN-Punkt sowie aller benötigter Gerätschaften und Nebenleistungen.

Leistungszeitraum: 2026 und 2027
Menge: 2,000 St

**1.3.3.20 Optional: An- und Abtransport PN-Technik und Personal 2028**
*** Bedarfsposition mit GB
analog zu Pos. 1.3.3.10 für 2028
Menge: 1,000 St

**1.3.3.30 An- und Abtransport PN-Technik und Personal 2029**
analog zu Pos. 1.3.3.10 für 2029
Menge: 1,000 St

**1.3.3.40 Optional: An- und Abtransport PN-Technik und Personal 2030**
*** Bedarfsposition mit GB
analog zu Pos. 1.3.3.10 für 2030
Menge: 1,000 St

**1.3.3.50 An- und Abtransport PN-Technik und Personal 2031**
analog zu Pos. 1.3.3.10 für 2031
Menge: 1,000 St

**1.3.3.60 Umtransport der Probenahmegerätschaften 2026 und 2027**
Umtransport der Gerätschaften bis zu einer Entfernung von 100 m inkl. Räumen an der Grundwassermessstelle und Einrichten an der nächsten Grundwassermessstelle sowie zu den Probenahmepunkten der Oberflächenmessstellen einschließlich aller Nebenleistungen

Leistungszeitraum: 2026 und 2027
Menge: 50,000 St

**1.3.3.70 Optional: Umtransport der Probenahmegerätschaften 2028**
*** Bedarfsposition mit GB
analog zu Pos. 1.3.3.60 für 2028
Menge: 25,000 St

**1.3.3.80 Umtransport der Probenahmegerätschaften 2029**
analog zu Pos. 1.3.3.60 für 2029
Menge: 25,000 St

**1.3.3.90 Optional: Umtransport der Probenahmegerätschaften 2030**
*** Bedarfsposition mit GB
analog zu Pos. 1.3.3.60 für 2030
Menge: 25,000 St

**1.3.3.100 Umtransport der Probenahmegerätschaften 2031**
analog zu Pos. 1.3.3.60 für 2031
Menge: 25,000 St

**1.3.3.110 Grundwasserprobenahme 2026 und 2027**
Entnahme von Wasserproben mit Unterwassermotorpumpe entsprechend gültiger Richtlinien bzw. DIN der Grundwasserprobenahme inkl. Messung und Aufzeichnung der Vorortparameter (pH-Wert, LF, Redoxpotential, Sauerstoffgehalt, Temperatur, Absenkung) und Erstellung von Probenahmeprotokollen

Die Kosten für Probengefäße und gekühlter Transport
der Proben zum Labor sind in diese
Position einzurechnen.

Leistungszeitraum: 2026 und 2027
Menge: 44,000 St

**1.3.3.120 Optional: Grundwasserprobenahme 2028**
*** Bedarfsposition mit GB
analog zu Pos. 1.3.3.110 für 2028
Menge: 22,000 St

**1.3.3.130 Grundwasserprobenahme 2029**
analog zu Pos. 1.3.3.110 für 2029
Menge: 22,000 St

**1.3.3.140 Optional: Grundwasserprobenahme 2030**
*** Bedarfsposition mit GB
analog zu Pos. 1.3.3.110 für 2030
Menge: 22,000 St

**1.3.3.150 Grundwasserprobenahme 2031**
analog zu Pos. 1.3.3.110 für 2031
Menge: 22,000 St

**1.3.3.160 Stellung Auffangbehälter 2026 und 2027**
Stellung eines flüssigkeitsdichten Behälters und Auffangen des Abpumpwassers der zu beprobenen GWMs

Leistungszeitraum: 2026 und 2027
Menge: 2,000 St

**1.3.3.170 Optional: Stellung Auffangbehälter 2028**
*** Bedarfsposition mit GB
analog zu Pos. 1.3.3.160 für 2028
Menge: 1,000 St

**1.3.3.180 Stellung Auffangbehälter 2029**
analog zu Pos. 1.3.3.160 für 2029
Menge: 1,000 St

**1.3.3.190 Optional: Stellung Auffangbehälter 2030**
*** Bedarfsposition mit GB
analog zu Pos. 1.3.3.160 für 2030
Menge: 1,000 St

**1.3.3.200 Stellung Auffangbehälter 2031**
analog zu Pos. 1.3.3.160 für 2031
Menge: 1,000 St

**1.3.3.210 Stellung WAK-Behälter 2026 und 2027 inkl. Betreiben und Abreinigen der Pumpwässer**
Stellung und Betrieb WAK-Behälter 2026 und 2027.

Es ist mit einer Filtergröße von 50 l zu kalkulieren.
Menge: 2,000 St

**1.3.3.220 Optional: Stellung WAK-Behälter 2028 inkl. Betreiben und Abreinigen der Pumpwässer**
*** Bedarfsposition mit GB
analog zu Pos. 1.3.3.210 für 2028
Menge: 1,000 St

**1.3.3.230 Stellung WAK-Behälter 2029 inkl. Betreiben und Abreinigen der Pumpwässer**
analog zu Pos. 1.3.3.210 für 2029
Menge: 1,000 St

**1.3.3.240 Optional: Stellung WAK-Behälter 2030 inkl. Betreiben und Abreinigen der Pumpwässer**
*** Bedarfsposition mit GB
analog zu Pos. 1.3.3.210 für 2030
Menge: 1,000 St

**1.3.3.250 Stellung WAK-Behälter 2031 inkl. Betreiben und Abreinigen der Pumpwässer**
analog zu Pos. 1.3.3.210 für 2031
Menge: 1,000 St

**1.3.3.260 Einleitung Abpumpwasser 2026 und 2027**
Einleitung des Abpumpwassers in den Schmutzwasserkanal. Die Einleitgenehmigung wird durch den Auftragnehmer organisiert.

Die Einleitung ist kontinuierlich zu überwachen und zu dokumentieren. Die Einhaltung der Grenzwerte der Abwasserentsorgungsbedingungen ist sicherzustellen. Die entsorgte Menge ist dem AG gegenüber beleghaft nachzuweisen.

Leistungszeitraum: 2026 und 2027
Menge: 12,000 m³

**1.3.3.270 Optional: Einleitung Abpumpwasser 2028**
*** Bedarfsposition mit GB
analog zu Pos. 1.3.3.260 für 2028
Menge: 6,000 m³

**1.3.3.280 Einleitung Abpumpwasser 2029**
analog zu Pos. 1.3.3.260 für 2029
Menge: 6,000 m³

**1.3.3.290 Optional: Einleitung Abpumpwasser 2030**
*** Bedarfsposition mit GB
analog zu Pos. 1.3.3.260 für 2030
Menge: 6,000 m³

**1.3.3.300 Einleitung Abpumpwasser 2031**
analog zu Pos. 1.3.3.260 für 2031
Menge: 6,000 m³

**1.3.3.310 Probenahme und Analytik Ablauf 2026 und 2027**
Probenahme am Ablauf des WAK-Filters und Analyse auf LHKW gem. DIN. Der Grenzwert für die Einleitung in den Abwasserkanal ist in den Abwasserentsorgungsbedingungen (AEB) der Abwassergesellschaft Magdeburg mbH.
Menge: 2,000 St

**1.3.3.320 Optional: Probenahme und Analytik Ablauf 2028**
*** Bedarfsposition mit GB
analog zu Pos. 1.3.3.310 für 2028
Menge: 1,000 St

**1.3.3.330 Probenahme und Analytik Ablauf 2029**
analog zu Pos. 1.3.3.310 für 2029
Menge: 1,000 St

**1.3.3.340 Optional: Probenahme und Analytik Ablauf 2030**
*** Bedarfsposition mit GB
analog zu Pos. 1.3.3.310 für 2030
Menge: 1,000 St

**1.3.3.350 Probenahme und Analytik Ablauf 2031**
analog zu Pos. 1.3.3.310 für 2031
Menge: 1,000 St

**1.3.3.360 Oberflächenwasserprobenahme 2026 und 2027**
Entnahme von Wasserproben als Schöpfprobe inkl. Messung und Aufzeichnung der Vorortparameter (pH-Wert, LF, Redoxpotential, Sauerstoffgehalt, Temperatur) und Erstellung von Probenahmeprotokollen

Die Kosten für Probengefäße und gekühlter Transport
der Proben zum Labor sind in diese
Position einzurechnen.

Leistungszeitraum: 2026 und 2027
Menge: 6,000 St

**1.3.3.370 Optional: Oberflächenwasserprobenahme 2028**
*** Bedarfsposition mit GB
analog zu Pos. 1.3.3.310 für 2028
Menge: 3,000 St

**1.3.3.380 Oberflächenwasserprobenahme 2029**
analog zu Pos. 1.3.3.310 für 2029
Menge: 3,000 St

**1.3.3.390 Optional: Oberflächenwasserprobenahme 2030**
*** Bedarfsposition mit GB
analog zu Pos. 1.3.3.310 für 2030
Menge: 3,000 St

**1.3.3.400 Oberflächenwasserprobenahme 2031**
analog zu Pos. 1.3.3.310 für 2031
Menge: 3,000 St

##### Unterabschnitt 1.3.4 Analytik

**1.3.4.10 LHKW (Leichtflüchtige Halogenierte Kohlenwasserstoffe) 2026 und 2027**
Dichlormethan
Trichlormethan
1,1,1-Trichlorethan
Tetrachlormethan
Trichlorethen
Tetrachlorethen
1,1-Dichlorethen
1,1-Dichlorethan
1,2-Dichlorethan
trans-1,2-Dichlorethen
1,1,2-Trichlorethan
1,1,2,2-Tetrachlorethan
cis-1,2-Dichlorethen
1,1,1,2-Tetrachlorethan
Vinylchlorid (VC)
1,2-Dichlorpropan

Grundlage ist die DIN EN ISO 10301: 1997-08

Bestimmungsgrenze 0,01 - 1 µg/l

Leistungszeitraum: 2026 und 2027
Menge: 50,000 St

**1.3.4.20 Optional: LHKW (Leichtflüchtige Halogenierte Kohlenwasserstoffe) 2028**
*** Bedarfsposition mit GB
analog zu Pos. 1.3.4.10 für 2028
Menge: 25,000 St

**1.3.4.30 LHKW (Leichtflüchtige Halogenierte Kohlenwasserstoffe) 2029**
analog zu Pos. 1.3.4.10 für 2029
Menge: 25,000 St

**1.3.4.40 Optional: LHKW (Leichtflüchtige Halogenierte Kohlenwasserstoffe) 2030**
*** Bedarfsposition mit GB
analog zu Pos. 1.3.4.10 für 2030
Menge: 25,000 St

**1.3.4.50 LHKW (Leichtflüchtige Halogenierte Kohlenwasserstoffe) 2031**
analog zu Pos. 1.3.4.10 für 2031
Menge: 25,000 St

##### Unterabschnitt 1.3.5 Datenübergabe

**1.3.5.10 Datenübergabe: PN-Protokolle, Prüfberichte sowie Importtabellen in den abgestimmten Dateiformaten 2026 und 2027**
Datenübergabe der Rohdaten (Stichtagsmessungslisten,
Tagesberichte, Probenahmeprotokolle und Prüfberichte) digital

Leistungszeitraum: 2026 und 2027
Menge: 2,000 St

**1.3.5.20 Optional: Datenübergabe: PN-Protokolle, Prüfberichte sowie Importtabellen in den abgestimmten Dateiformaten 2028**
*** Bedarfsposition mit GB
analog zu Pos. 1.3.5.10 für 2028
Menge: 1,000 St

**1.3.5.30 Datenübergabe: PN-Protokolle, Prüfberichte sowie Importtabellen in den abgestimmten Dateiformaten 2029**
analog zu Pos. 1.3.5.10 für 2029
Menge: 1,000 St

**1.3.5.40 Optional: Datenübergabe: PN-Protokolle, Prüfberichte sowie Importtabellen in den abgestimmten Dateiformaten 2030**
*** Bedarfsposition mit GB
analog zu Pos. 1.3.5.10 für 2030
Menge: 1,000 St

**1.3.5.50 Datenübergabe: PN-Protokolle, Prüfberichte sowie Importtabellen in den abgestimmten Dateiformaten 2031**
analog zu Pos. 1.3.5.10 für 2031
Menge: 1,000 St

#### Abschnitt 1.4 Optionale Positionen

##### Unterabschnitt 1.4.1 Wiederherstellung der Zugänglichkeit

**1.4.1.10 Wiederherstellung der Zugänglichkeit 2026 und 2027**
*** Bedarfsposition mit GB
An- und Abtransport sowie Vorhalten der für das Freischneiden von Büschen, Sträuchern und gegebenenfalls Bäumen bis zu einem Stammumfang von 30 cm erforderlichen Gerätschaften einschließlich Personal, persönlicher Schutzausrüstung (PSA) und Verbrauchsmaterialien. Freischneiden von Grundwassermessstellen, Zuwegungen, Arbeitsbereichen etc. je nach Bedarf-
Die Freischneidearbeiten zur Wiederherstellung der Zugänglichkeit von Messstellen erfolgen auf gesonderte Anforderung des AG auf Grundlage der Ergebnisse der Stichtagsmessung. Der Bedarf ist durch den AN zu ermitteln und dem AG anzuzeigen.
Aufgrund der geringen Mengen kann das Schnittgut voraussichtlich vor Ort verbleiben. Sollte eine Entsorgung erforderlich sein, ist die nachweisliche Andienung an eine Kompostieranlage vorab mit dem AG abzustimmen.
Menge: 8,000 h

**1.4.1.20 Optional: Wiederherstellung der Zugänglichkeit 2028**
*** Bedarfsposition mit GB
An- und Abtransport sowie Vorhalten der für das Freischneiden von Büschen, Sträuchern und gegebenenfalls Bäumen bis zu einem Stammumfang von 30 cm erforderlichen Gerätschaften einschließlich Personal, persönlicher Schutzausrüstung (PSA) und Verbrauchsmaterialien. Freischneiden von Grundwassermessstellen, Zuwegungen, Arbeitsbereichen etc. je nach Bedarf-
Die Freischneidearbeiten zur Wiederherstellung der Zugänglichkeit von Messstellen erfolgen auf gesonderte Anforderung des AG auf Grundlage der Ergebnisse der Stichtagsmessung. Der Bedarf ist durch den AN zu ermitteln und dem AG anzuzeigen.
Aufgrund der geringen Mengen kann das Schnittgut voraussichtlich vor Ort verbleiben. Sollte eine Entsorgung erforderlich sein, ist die nachweisliche Andienung an eine Kompostieranlage vorab mit dem AG abzustimmen.
Menge: 4,000 h

**1.4.1.30 Wiederherstellung der Zugänglichkeit 2029**
*** Bedarfsposition mit GB
An- und Abtransport sowie Vorhalten der für das Freischneiden von Büschen, Sträuchern und gegebenenfalls Bäumen bis zu einem Stammumfang von 30 cm erforderlichen Gerätschaften einschließlich Personal, persönlicher Schutzausrüstung (PSA) und Verbrauchsmaterialien. Freischneiden von Grundwassermessstellen, Zuwegungen, Arbeitsbereichen etc. je nach Bedarf-
Die Freischneidearbeiten zur Wiederherstellung der Zugänglichkeit von Messstellen erfolgen auf gesonderte Anforderung des AG auf Grundlage der Ergebnisse der Stichtagsmessung. Der Bedarf ist durch den AN zu ermitteln und dem AG anzuzeigen.
Aufgrund der geringen Mengen kann das Schnittgut voraussichtlich vor Ort verbleiben. Sollte eine Entsorgung erforderlich sein, ist die nachweisliche Andienung an eine Kompostieranlage vorab mit dem AG abzustimmen.
Menge: 4,000 h

**1.4.1.40 Optional: Wiederherstellung der Zugänglichkeit 2030**
*** Bedarfsposition mit GB
An- und Abtransport sowie Vorhalten der für das Freischneiden von Büschen, Sträuchern und gegebenenfalls Bäumen bis zu einem Stammumfang von 30 cm erforderlichen Gerätschaften einschließlich Personal, persönlicher Schutzausrüstung (PSA) und Verbrauchsmaterialien. Freischneiden von Grundwassermessstellen, Zuwegungen, Arbeitsbereichen etc. je nach Bedarf-
Die Freischneidearbeiten zur Wiederherstellung der Zugänglichkeit von Messstellen erfolgen auf gesonderte Anforderung des AG auf Grundlage der Ergebnisse der Stichtagsmessung. Der Bedarf ist durch den AN zu ermitteln und dem AG anzuzeigen.
Aufgrund der geringen Mengen kann das Schnittgut voraussichtlich vor Ort verbleiben. Sollte eine Entsorgung erforderlich sein, ist die nachweisliche Andienung an eine Kompostieranlage vorab mit dem AG abzustimmen.
Menge: 4,000 h

**1.4.1.50 Wiederherstellung der Zugänglichkeit 2031**
*** Bedarfsposition mit GB
An- und Abtransport sowie Vorhalten der für das Freischneiden von Büschen, Sträuchern und gegebenenfalls Bäumen bis zu einem Stammumfang von 30 cm erforderlichen Gerätschaften einschließlich Personal, persönlicher Schutzausrüstung (PSA) und Verbrauchsmaterialien. Freischneiden von Grundwassermessstellen, Zuwegungen, Arbeitsbereichen etc. je nach Bedarf-
Die Freischneidearbeiten zur Wiederherstellung der Zugänglichkeit von Messstellen erfolgen auf gesonderte Anforderung des AG auf Grundlage der Ergebnisse der Stichtagsmessung. Der Bedarf ist durch den AN zu ermitteln und dem AG anzuzeigen.
Aufgrund der geringen Mengen kann das Schnittgut voraussichtlich vor Ort verbleiben. Sollte eine Entsorgung erforderlich sein, ist die nachweisliche Andienung an eine Kompostieranlage vorab mit dem AG abzustimmen.
Menge: 4,000 h
